# Neubau Übergangsunterkunft Kelmesberg_Neubau
Angebotsaufforderung (GAEB 90, DA83)
DV-Nummer: 473
Währung: EUR
Auftraggeber: Kupferstadt Stolberg, Amt f. Immobilienmanagement u., techn.

## Estricharbeiten
Datum: 16.12.25

*Hinweis*
Allgemeine Vorbemerkungen

Die Kupferstadt Stolberg beabsichtigt den Neubau des
Übergangswohnheimes für obdachlose Menschen,
Kelmesberg. Zur Ausschreibung kommt hier das Gewerk
Estricharbeiten  für die Herstellung von Estrichböden
im UG aller Bauteile und EG von BT A1 u. A1,
Hergestellt werden soll ein Zementverbundestrich im
gesamten
UG und  und ein Heizestrich auf Dämmlage im EG von BT
A1 und A2

Alle nicht zur Bearbeitung freigegebenen Flächen
dürfen während der Baumaßnahme nur in Ausnahmefällen
befahren werden und die Beanspruchung ist auf das mit
der Bauleitung abgestimmte, notwendige Minimum zu
beschränken. Alle von der Stadt zur Verfügung
gestellten Baustelleneinrichtungs-  und Lagerflächen
sind nach
Räumung der Baustelle besenrein an den Bauherrn
zurückzugeben.

Während der Bauzeit vom AN verursachte Beschädigungen
und Verschmutzungen sind für den Bauherrn
kostenneutral zu beseitigen. Alle hier beschriebenen
örtlichen Einschränkungen und Gegebenheiten sowie ggf.
notwendigen Maßnahmen zum Schutz vorhandener
Oberflächenbeläge sind in die Einheitspreise
einzukalkulieren und werden nicht gesondert vergütet.

Lage:

Das Übergangswohnheim für obdachlose Menschen,
Kelmesberg liegt am Ortsrand von Stolberg, Kelmesberg
1-8 in D-52223 Stolberg.
Die Anfahrt erfolgt über die Straßen Bauschenberg und
Brockenberg und von dort in die Straße Am
Dolomitbruch.

Baustelleneinrichtung, Baustellenversorgung:

Die Baustelleneinrichtung hat gem.
Arbeitsstättenverordnung (ArbStättVo), den
Arbeitsstätten-Richtlinien (ASR)
und den bauberufsgenossenschaftlichen Vorschriften zu
erfolgen. Baustelleneinrichtung, Erstellung des
Bauzaunes, Standorte von Maschinen und Lagerplätze
sind mit der Bauleitung vor Beginn der Arbeiten
abzustimmen.

Die Naturflächen gegenüber dem Baugrundstück, auf der
anderen Seite vom Dolomitbruch stehen unter
Naturschutz und sind zu keiner Zeit als Lagerfläche,
Parkfläche oder anderer Nutzung zu
nutzen/belegen.

Die notwendige Anschlussmöglichkeiten für Energie- und
Wasserversorgung auf der Baustelle hat der
Auftragnehmer vorab mit der Bauleitung abzusprechen
und mit dem Aufsteller (Rohbau) zu koordinieren. Die
Kosten für etwaige Anschlüsse und den Verbrauch trägt
der Auftraggeber. Eine Versickerung von auf der
Baustelle anfallendem Abwasser (WC, Waschwasser usw.)
ist nicht gestattet. Das Abwasser muss gesammelt
und fachgerecht entsorgt werden.

Tägliches Säubern der Baustelle, des Baubereiches
sowie der Gehwege und Fahrbahnen sind ohne gesonderte
Veranlassung und Vergütung durchzuführen. Die
Verkehrsregelungen am Standort und die Anordnungen
sind zu beachten. Verschmutzungen der Verkehrsflächen
auch außerhalb der
Baustelle sind vom Verursacher unverzüglich zu
beseitigen.

Gewässer und Wasserschutzzonen:

Das Bauvorhaben liegt in keiner Wasserschutzzone.
Trotzdem sind die einschlägigen Vorschriften über das
Lagern von Wasser gefährdenden Flüssigkeiten
einzuhalten.
Alle auf der Baustelle befindlichen Baugeräte und
-maschinen sind regelmäßig auf eventuelle Öl- und
Treibstoffverluste zu untersuchen; ggf. sind Maßnahmen
zum Auffangen von Ölen und Treibstoffen erforderlich
und umgehend umzusetzen. Entsteht trotzdem durch Öl-
und Treibstoffverlust an Baugeräten und -maschinen
eine Gewässergefährdung, ist dies der Unteren
Wasserbehörde umgehend anzuzeigen und es sind
entsprechende Sofortmaßnahmen einzuleiten.

Schutz Bereiche und Objekte:

Südlich der Straße Am Dolomitbruch grenzen ein
Landschaftsschutz- (LSG-5203-0003) sowie ein
Naturschutzgebiet (ACK-010) an das Baugelände an.
Nördlich und westlich grenzt das
Landschaftsschutzgebiet
(LSG-5203-0003) teilweise bis unmittelbar an die
Grundstücksgrenzen an.

Auf den Schutzstatus und die textlichen Festsetzungen
wird hier ausdrücklich hingewiesen. Das Befahren mit
Baufahrzeugen sowie das Lagern von Baumaterialien auf
diesen Flächen ist strengstens verboten.

Verkehrsführung, Verkehrssicherung:

Maßnahmen zur Verkehrssicherung, wie z.B. die
Kennzeichnung von Baustellenzufahrten, sind mit dem
Amt für
öffentliche Ordnung abzustimmen und bei Erfordernis
umzusetzen. Die Kosten der Verkehrssicherung sind als
Besondere Leistung in der Position Baustellensicherung
beschrieben und dort einzukalkulieren.

Der Zufahrtsbereich  dient gleichzeitig der
fußläufigen Erschließung der angrenzenden Wohnanlage,
die
bei der Herstellung der Containergründung weiter in
Betrieb sind. Während der Baumaßnahme sind alle
Baumaschinen mit Bedacht unter Vermeidung riskanter
Fahrmanöver zu bedienen.
Auf eine sorgfältige Baustellensicherung ist zu
achten. Insbesondere ist die Baustellenzufahrt zu
sichern. Im
Bereich der Zufahrt sind Warnschilder aufzustellen,
die aus beiden Richtungen auf den Baustellenverkehr
aufmerksam machen müssen.
Sollten Fahrzeuge die Baustelle rückwärts anfahren
müssen, sind diese durch eine zusätzliche Hilfskraft
sicher
einzuweisen. Ein Rückwärtsfahren außerhalb der
Bauzaunflächen und auf den Fußgängerwegen ohne
Hilfskraft
und Absicherung nach hinten ist untersagt.

Zum Zeitpunkt der überwiegend im Außenbereich
stattfindenen Montagearbeiten, sind die Außenflächen
um das
gebäude herum nicht final hergestellt und nur als
verdichtetes Planum hergestellt. Für die Abstützung von
mobilen Hebewerkzeuge (Krane, Hubbühnen etc.) sind
entsprechende Lastplatten auszulegen und mit in der
bepreisung einzukalkulieren.

Die Absicherungsarbeiten sind Bestandteil der Position
Baustelleneinrichtung und werden nicht gesondert
vergütet.

Entsorgung und Wiederaufbereitung:

Die zu entsorgenden Materialien und Altbaustoffe aus
Aushub-, Aufbruch- und Abbruchpositionen sind wie im
LV beschrieben, getrennt zu lagern und einer
geeigneten Wiederaufbereitungsanlage bzw. Deponie
zuzuführen
(gemäß den gesetzlichen Abfallbestimmungen nach dem
Kreislaufwirtschaftsgesetz mit Stand vom 01.01.2024).
Hierzu gehören auch die durch den AN auf der Baustelle
anfallenden Abfälle, wie z. B. Schutt und
Verpackungsmaterial.

Auf der Baustelle werden voraussichtlich nur die
Abfälle vorkommen, die gemäß
Abfallverzeichnis-Verordnung
(AVV) vom 10.12.2001 eingeordnet werden können.
Die endgültige Entsorgung ist dem Auftraggeber in Form
von Wiegekarten, Lieferscheinen, Übernahmescheinen
etc. der Deponie bzw. Wiederaufbereitungsanlage
unaufgefordert vorzulegen.

Im Rahmen der Entsorgungspflicht des Auftraggebers
übernimmt der Auftragnehmer sämtliche Aufgaben, die
für eine ordnungsgemäße Entsorgung bzw. Verwertung
erforderlich sind.
Die Kosten für den Transport und die Führung der
erforderlichen Entsorgungsnachweise, sowie Deponie-,
bzw.
Wiederaufbereitungskosten sind in die Einheitspreise
der betreffenden Positionen einzukalkulieren.

Sicherungsmaßnahmen:

Angaben zur Ausführung
Vorgesehene Arbeitsabschnitte,
Arbeitsunterbrechungen und Arbeitsbeschränkungen nach
Art, Ort und Zeit sowie Abhängigkeit von Leistungen
anderer.
Das Bauwerk wird in voraussichtlich 6 Teilabschnitten
hergestellt.
Bei jedem Teilabschnitt muss
zunächst Notabdichtungen und provisorische
Dachentwässerung
ausgeführt werden.Diese zeitlichen
Unterbrechungen sind durch den AN einzukalkulieren.

Vorgaben, die sich aus dem SiGe-Plan gemäß
Baustellenverordnung ergeben.
Die seitens des AN vorgesehenen und geplanten
Verkehrssicherungsmaßnahmen sind mit dem SiGeKo
abzustimmen und zur Freigabe vorzulegen. Des Weiteren
sind die Vorgaben des SiGeKo (SiGe-Plan) durch den AN
eigenverantwortlich umzusetzen und einzuhalten.
Für die Dauer der Baumaßnahme wird durch den AN ein
Sicherheits- und Gesundheitskoordinator beauftragt.
Die AN sind verpflichtet sich an die Maßgaben und
Anordnungen des SiGoKo zwingend zu halten.
Der AN hat alle zur Sicherung der Baustelle nach den
örtlichen Gegebenheiten, den gesetzlichen Bestimmungen
sowie den Unfallverhütungsvorschriften erforderlichen
Maßnahmen unter eigener Verantwortung auszuführen oder
diese auf seine Kosten zu veranlassen. Hierzu gehört
auch das tägliche Sichern des Baustellenbereiches nach
Arbeitsschluss und Vorhalten der erforderlichen
Beschilderung.
Alle Schutz- und Sicherheitsmaßnahmen, die gemäß UVV
und behördlichen Bestimmungen erforderlich sind, sind
ergänzend zur VOB/C DIN 18 299 Punkt 4.1.4 nach
Abschluss aller Arbeiten auf Kosten des AN abzubauen
und abzutransportieren. Dabei evtl. anfallender
Bauschutt wird ebenfalls Eigentum des AN und ist gem.
den gesetzlichen Vorschriften zu entsorgen.
Werden flüssige Brenn- und Treibstoffe im Baugelände
gelagert, so sind geeignete Maßnahmen zu treffen, die
jedes Eindringen dieser Stoffe in den Untergrund
verhindern.
Zudem sind durch den AN eigenverantwortlich
Schutzmaßnahmen gegen Diebstahl und Vandalismus
vorzunehmen.

Behälter für die getrennte Erfassung.
Es wird auf die Einhaltung der neuen Mantelverordnung
(der Verordnung zur Einführung einer
Ersatzbaustoffverordnung, zur Neufassung der
Bundes-Bodenschutz- und Altlastenverordnung und zur
Änderung der Deponieverordnung und der
Gewerbeabfallverordnung), welche am 01.08.2023 Inkraft
getreten ist, hingewiesen.

Mitbenutzung fremder Gerüste, Hebezeuge, Aufzüge,
Aufenthalts- und Lagerräume, Einrichtungen und
dergleichen sind mit den jeweiligen Gewerken und
mit der örtlichen Bauleitung abzustimmen

Verwendung oder Mitverwendung von
wiederaufbereiteten (Recycling-)Stoffen.
Es wird auf die Einhaltung der neuen Mantelverordnung
(der Verordnung zur Einführung einer
Ersatzbaustoffverordnung, zur Neufassung der
Bundes-Bodenschutz- und Altlastenverordnung und zur
Änderung der Deponieverordnung und der
Gewerbeabfallverordnung), welche am 01.08.2023 inkraft
getreten ist, hingewiesen.

Besondere Anforderungen an Art, Güte und
Umweltverträglichkeit der Stoffe und Bauteile, auch z.
B. an die schnelle biologische Abbaubarkeit von
Hilfsstoffen.

Unter welchen Bedingungen auf der Baustelle
gewonnene Stoffe verwendet werden dürfen oder müssen
oder einer anderen Verwertung zuzuführen sind.
Geht aus dem Baugrundgutachten hervor, welches als
Anlage dieser Ausschreibung beigefügt worden ist.

Abrechnung nach bestimmten Zeichnungen oder
Tabellen.
Im Zuge der Ausführungsarbeiten sind durch den AN
Messungen durchzuführen, um die genauen Massen
nachgewiesen zu können.

*Hinweis*
Stellung Vorarbeiter/Bauleiter

Der AN hat dafür Sorge zu tragen, dass
während der Ausführung seiner Leistungen immer
mindestens ein fließend deutsch sprechender
Mitarbeiter/in seiner Firma auf der Baustelle anwesend
ist.
Die Baustelle ist arbeitstäglich zu
reinigen.(besenrein)
Der AN hat sich zu vergewissern, dass durch die
Arbeiten keine Beschädigungen an sichtbaren und nicht
sichtbarer Leitungen und Rohre entstehen.

Baustrom / Bauwasser:

Der Baustromverteiler verbleibt für die Gesamtdauer
der Maßnahme und kann durch die Gewerke
nach Abstimmung genutzt werden. Gleiches gilt für den
Bauwasseranschluss.Für die Einhaltung der
erforderlichen Schutzmaßnahmen gemäß der einschlägigen
Unfallverhütungsvorschriften und deren
Kommentaren ist der Auftragnehmer verantwortlich.

Anlieferung

Anlieferung:
Die Anlieferungswege sind grundsätzlich im Vorfeld mit
dem Auftraggeber, sowie der AG-seitigen Bauleitung
abzustimmen. Insbesondere in Hinsicht der Freihaltung
der bestehenden Verkehrswege.
Zum Zeitpunkt der Ausführung ist die Aussenfläche um
das Gebäude herum nicht versiegelt und nur
teilweise verdichtet. Diese Umstände sind im Zuge der
Baustelleneinrichtung und Materiallagerung und
Anlieferung zu berücksichtigen. Wasserschläuche von
einer Länge von bis zu 120m sollten mit einkalkuliert
werden, Gleiche Längen gelten für Kabel zum
Baustromverteiler

Vor Ausführungsbeginn hat der Auftragnehmer mit dem
Auftraggeber festzulegen, wo Materialien
zwischenzulagern sind.

Erschwerter Zugang Arbeitsbereich:

Die Verlegefläche befindet sich im
Untergeschoss.welches durch 3 Treppenhäuser mit
jeweils ca.21
Steigungen zugänglich ist. Es existiert keine
Möglichkeit Material per Aufzug in das UG zu
transportieren. Es
können Arbeitswege von bis zu 60m-70m entstehen,
welche zu Fuß zurückgelegt werden müssen.
Dieser erschwerte Zugang und die entsprechend längeren
Arbeitswege sind in der Kalkulation mit zu
berücksichtigen

Leistungsumfang:

Alle Arbeiten verstehen sich als fix und fertige
Leistung einschließlich Lieferung, Abladen, Verteilung
zum
Einbauort und Montage, Aufladen, Abtransport und
Deponiegebühren, wenn nicht in den Einzelpositionen
etwas gegenteiliges beschrieben wird.

Bauschutt / Baureste:

Innerhalb des Gebäudes:
Die Bauschuttbeseitigung ist durch den AN so zu
organisieren, dass der anfallende Bauschutt jeweils am
Werktagende beseitigt wird. Der anfallende Bauschutt
ist in die dafür vorgesehenen Bauschuttcontainer zu
befördern. Verstößt der AN gegen diese Festlegungen
ist der AG berechtigt, nach einmaliger Aufforderung
mit Fristsetzung den Bauschutt und die Baustellenreste
durch eine Fachfirma zu Lasten des AN beseitigen
zu lassen.
Keine anderen Arbeiten / kein anderes Gewerk und keine
Bewegungsflächen dürfen durch Bauschutt
behindert werden. Die Aufstellfläche der
Bauschuttcontainer ist im Vorfeld mit dem Auftraggeber
abzustimmen.

Sande und andere Schüttgüter bis zu einer Menge von
max. 1m3 sind eigenständig und ohne gesonderte
Aufforderung, nach Beendigung der Arbeiten  binnen
max. 5 Werktagen vom AN aufzuladen,
abzutransportieren und fachgerecht zu entsorgen.
Anderenfalls werden diese, für den AN kostenpflichtig
bauseits entfernt weden

Entsorgungsnachweise:
Entsprechende Entsorgungsscheine sind auf Verlangen
des AG's vorzulegen.
Der AN ist verpflichtet, die Baustelle stets in einem
sauberen und aufgeräumten Zustand zu halten, insbesondere die Baustraße und evtl. Zufahrtswege (auch
zu benachbarten Gebäuden) müssen stets sauber
gehalten werden. Baumaterialien sind sachgerecht und
geordnet in einem dafür gesonderten Bereich zu
lagern.

Sauberkeit auf der Baustelle:

Die Baustelle ist ständig in aufgeräumtem Zustand zu
halten. Bauschutt und Baureste sind täglich in die
dafür
vorgesehenen Container zu befördern. Während der
Bauzeit ist eine tägliche Reinigung vorzunehmen und
der Bauschutt in bereitzuhaltende Schuttcontainer zu
lagern. Dies gilt auch für Verschmutzungen im
öffentlichen Straßenraum. Die Reinigungen werden nicht
gesondert vergütet. Bei Nichtbeachtung der
Reinigungsvorschriften ist die Bauleitung berechtigt,
ohne besondere Aufforderung und Ankündigung eine
Reinigungsfirma zu beauftragen. Die dadurch entstehenden Kosten werden dem AN unmittelbar in Höhe
der aufgewendeten Leistung von der nächstfälligen
Zahlung in Abzug gebracht.

Durch geeignete Maßnahmen ist sicherzustellen, dass
von der Bautätigkeit keine vermeidbare Verunreinigung
der angrenzenden oder umliegenden öffentlichen
Straßen ausgeht. Verunreinigungen öffentlicher
Straßen, die von der Bautätigkeit ausgehen, wird der AN
ohne Auffor- derung beseitigen.

Sofern der AN dieser Reinigungspflicht nicht oder
nicht in angemessener Weise nachkommen sollte, ist der
AG bzw. auch die Stadt -Amt für Straßen- und
Verkehrstechnik- berechtigt, die Verunreinigungen nach
schriftlicher Ankündigung auf Kosten des AN zu beseitigen. Bei Gefahr im Verzug kann der AG bzw. auch
die Stadt die Verunreinigungen auf Kosten des AN
beseit- igen, ohne dass es hierzu einer besonderen
Ankündigung bedarf.

Verkehrssicherungspflicht und
Unfallverhütungsvorschriften:

Der Auftragnehmer hat alle zur Sicherung der Baustelle
nach den örtlichen Gegebenheiten, den gesetzlichen
Bestimmungen sowie den Unfallverhütungsvorschriften
erforderlichen Maßnahmen unter eigener
Verantwortung auszuführen oder diese auf seine Kosten
zu veranlassen. Hierzu gehört auch das tägliche
Sichern des Baustellenbereiches nach Arbeitsschluss
und Vorhalten der erforderlichen Beschilderung.

Alle Schutz- und Sicherheitsmaßnahmen, die gemäß UVV
und behördlichen Bestimmungen erforderlich sind, sind
ergänzend zur VOB/C DIN 18 299 Punkt 4.1.4 nach
Abschluss aller Arbeiten auf Kosten des AN abzubauen
und abzutransportieren. Dabei evtl. anfallender
Bauschutt wird ebenfalls Eigentum des AN und ist gem.
den gesetzlichen Vorschriften zu entsorgen.

Werden flüssige Brenn- und Treibstoffe im Baugelände
gelagert, so sind geeignete Maßnahmen zu treffen,
die jedes Eindringen dieser Stoffe in den Untergrund
verhindern. Zudem sind durch den AN eigenverantortlich
Schutzmaßnahmen gegen Diebstahl und Vandalismus
vorzunehmen.

Lärmschutz auf der Baustelle:

Die Allgemeinen Verwaltungsvorschriften zum Schutz
gegen Baulärm und Geräuschimmissionen des Bundesministers des Inneren sowie die Immissionsschutzgesetze sind zu berücksichtigen

- Es dürfen nur schallgeschützte Maschinen und Geräte
eingesetzt werden.
- Im Rahmen der Genehmigungseinholung für den
Baustelleneinrichtungsplan hat sich der Auftragnehmer
Art und zeitlichen Einsatz der von ihm vorgesehenen
Maschinen und Geräte freigeben zu lassen.

Das Personal des Auftragnehmers muss für die ihm
übertragene Arbeit geeignet sein. Personen, die gegen
Arbeitsschutz- und Unfallverhütungsvorschriften verstoßen oder den Anweisungen des Bauherrn oder
seiner Beauftragten hierzu nicht Folge leisten, sind
abzuberufen und zu ersetzen.

Erste Hilfe:

Der Auftragnehmers hat dafür zu sorgen, dass eine
ausreichende Anzahl von Ersthelfern und
Erste-Hilfe-Material zur Verfügung steht. Hierzu ist
besonders die BGV A 1 "Erste Hilfe" zu beachten.
Alle Unfälle sind zu registrieren und der
Objektüberwachung bzw. dem Koordinator umgehend mit den
erforderlichen Angaben (Name des Verunfallten, Firma,
Unfallzeitpunkt, Unfallhergang etc.) zu melden.

Baumaschinen und Gerät:

Bei Maschinen, Geräten, Werkzeugen, elektrischen
Anlagen und Betriebsmitteln sowie überwachungsbedürftigen Anlagen, die einer Sachverständigen- oder
Sachkundigenprüfpflicht unterliegen, verpflichtet sich
der Auftragnehmer, die entsprechenden Nachweise,
Aufbauanleitungen, Zulassungsbescheide, Erlaubnisse,
Prüf- und Kontrollbücher an der Baustelle vorzuhalten.

Der Auftragnehmer hat dafür zu sorgen, dass
Baumaschinen und Geräte nur von dazu beauftragten
Personen bedient werden. Sofern eine schriftliche
Beauftragung in Rechtsvorschriften vorgesehen ist, muss
die beauftragte Person diese ständig bei sich führen.
Gefahrenbereiche sind abzusperren. Personen dürfen
sich dort nicht aufhalten.

Persönliche Schutzausrüstung (PSA):

Personen ohne Schutzhelm und Schutzschuhe haben
keinen Zutritt zur Baustelle. Sind darüber hinaus
weitere Schutzausrüstungen erforderlich (z.B. Augen-
oder
Gesichtsschutz, Gehörschutz, Atemschutz,
Warnkleidung), hat der Auftragnehmer deren Benutzung
sicherzustellen. Zuwiderhandelnde Personen können nach
einmaliger Verwarnung von der Baustelle
gewiesen werde

Verändern / Entfernen von Schutzeinrichtungen:

Das unbefugte Verändern von Schutzeinrichtungen (z.B.
Seitenschutz, Abdeckungen) ist strengstens
verboten. Die Bauleitung wird Personen, die solche
Handlungen vornehmen, oder Aufsichtspersonen, die
dies dulden, nach eigenem Ermessen von der Baustelle
entfernen und ggf. Strafverfolgung beantragen.
Sollte aus zwingenden Gründen vorübergehend eine
Abdeckung bzw. Geländer entfernt werden müssen, so
ist dies vorher mit der Bauleitung abzustimmen und die
ungesicherte Stelle auf andere Weise zu sichern, z.B.
durch eine Aufsicht oder Anbringung einer festen
Absperrung mit Seil oder Kette im Abstand von mind. 2 m
zur Absturzkante. Flatterband als Sicherung ist
unzulässig.

Ausführungsfristen:

Die Arbeiten sind entsprechend den vorgegebenen
Bauzeiten für die jeweiligen Bauabschnitte auszuführen.
Diese werden im Auftragsfall Vertragsbestandteil.
Mit der Unterschrift unter seinem Angebot bestätigt
der AN, dass er bei Vertragsabschluss enthaltene
Einzelfristen anerkennt und mit den Arbeiten, gemäß
VOB, beginnen kann.

Mitgeltende Normen und Regeln

Es gelten jeweils die Normen und Regeln in der zum
Vertragsschluss gültigen Fassung einschließlich
der Änderungen, Berichtigungen und Beiblätter.

Allgemeines

Der Auftragnehmer hat dafür Sorge zu tragen, dass
während der Ausführung seiner Leistungen immer
mindestens ein fließend deutsch sprechender Mitarbeiter
seiner Firma auf der Baustelle anwesend ist.

Der AN hat sich zu vergewissern dass durch die
Arbeiten keine Beschädigungen an sichtbaren und
nicht sichtbarer Leitungen und Rohre oder Abdichtungen
entstehen.

Bauabwicklung

Die Architekten-Bauleitung wird zu festgesetzten
Terminen Baubesprechungen vorsehen. In diesen
vor-Ort-Terminen wird der Stand der Arbeiten, sowie
der Fortgang der weiteren Arbeiten / Arbeitsschritte
besprochen.
Der Auftragnehmer hat hierzu einen voll unterrichteten
und verantwortlichen Vertreter zu entsenden. Dieser
muss berechtigt sein, verbindliche Erklärungen, auch
rechtsgeschäftlicher Art, abzugeben und
entgegenzunehmen. Im Verhinderungsfall hat er einen
Bevollmächtigten und mit allen Gegebenheiten der
Baustelle vertrauten Vertreter zu entsenden. Die
Besprechungsergebnisse werden in Protokollen
festgehalten und allen Beteiligten zugestellt und sind
damit verbindlich. Mitteilungen in der Baubesprechung
und ihre Bestätigung im Aktenvermerk ersetzen die
ansonsten für alle Fälle in der VOB vorgesehene
Schriftform.
Darüber hinaus haben der Auftragnehmer und seine
Vertragsfirmen, auch Subunternehmer, jederzeit der
Architekten-Bauleitung alle gewünschten Informationen
über den Zustand und Fortschritt ihrer Arbeiten zu
geben.

Bautagesberichte

Der AN ist verpflichtet Bautagesberichte zu führen und
davon der Bauleitung wöchentlich eine Durchschrift zu
übergeben. Die Bautagesberichte müssen Angaben
enthalten, die für die Ausführung von Bedeutung sein
können, z.B. Wetter, Temperaturen, Zahl und Art und
Namen der auf der Baustelle beschäftigten
Arbeitskräfte, bestimmte Arten der Ausführung oder
Unterbrechung der Ausführung.

Wasch- und Toilettenanlagen:

Eine Wasch-und Toilettenanlage wird im Zuge der
Rohbauarbeiten / Baustelleinrichtungsarbeiten
errichtet.
Die an der Baumaßnahme beteiligten Mitarbeiter
(sämtlicher Gewerke) wird die Anlage zur Verfügung
gestellt.

Bauleistungsversicherung:

Ist in den Besonderen Vertragsbedingungen (BVBs)
geregelt.

Sonstige Angaben

Der AN hat einen verantwortlichen Bauleiter zu stellen
und mit Auftragsvergabe zu benennen. Der vom AN
zu stellende Bauleiter und Vorarbeiter müssen zwingend
und fließend Deutsch sprechen und lesen können.
Zu den seitens des AN auf der Baustelle vorzuhaltenden
Ausführungsunterlagen zählt neben den aktuell
gültigen Ausführungsplänen auch eine Ausfertigung der
beauftragten Leistungsbeschreibung.
Die vom Auftragnehmer verwendeten
Ausführungsunterlagen müssen den Freigabevermerk des
Auftraggebers oder des Architekten tragen. Ungültig
gewordene Unterlagen sind vom Auftragnehmer
entsprechend zu kennzeichnen und aufzubewahren. Nicht
freigegebene Unterlagen dürfen nicht verwendet
werden.

Abkürzungen

Die in dem Leistungsverzeichnis verwendeten
Abkürzungen stehen für folgende Begriffe.
AN = Auftragnehmer
AG = Auftraggeber
BE = Baustelleneinrichtung

 Maße:

Sämtliche Maße sind eigenverantwortlich durch den AN
am Bau zu überprüfen, Abweichung von Maßen
außerhalb der DIN 18202 "Toleranzen im Hochbau -
Bauwerke" sind vor Ausführung der Bauleitung
mitzuteilen.

*Hinweis*
Zusätzliche technische Vertragsbedingungen
Estricharbeiten

Allgemeines

Es gelten jeweils die Normen und Regeln in der zum
Vertragsschluss gültigen
Fassung einschließlich der Änderungen, Berichtigungen
und Beiblätter.

Vor Ausführungsbeginn hat der AN mit dem AG
festzulegen, wo das zu
verwendende Material auf der Baustelle gelagert, und
die Misch- und
Fördereinrichtungen aufgestellt werden können, um
gegenseitige Störungen
der am Bau beteiligten Firmen während der
Bauausführung zu vermeiden.

Alle Maße sind vor der Ausführung am Bau zu
überprüfen, sofern keine
Detailzeichnungen mit verbindlichen Maßangaben
vorliegen.

Vor Beginn der Arbeiten sind die tatsächlichen
Einbauhöhen der
Fussbodenheizungskonstruktion, gem. den Regelungen der
VOB/B § 4 Abs. 3,
per Nivelement, bezogen auf das gesamte Aufbausystem
zu prüfen und zu
dokumentieren. Erfolgt diese Prüfung nicht, sind
spätere Forderungen bez.
Estrichmehrstärken ausgeschlossen.

Ergibt sich bei der Überprüfung, dass geplante
Estrichdicken nicht eingehalten
werden können, darf erst nach vorheriger Abstimmung
mit der Bauleitung die
Leistung weiter ausgeführt werden.

Bei Schleifarbeiten im Trockenverfahren sind
Absauggeräte zu verwenden.

Während der Ausführung ist zu beachten, dass Öffnungen
von Abläufen,
Rohren u. dgl. verschlossen sind und dass
Einrichtungsgegenstände vor
Verschmutzung geschützt werden.

Bereits fertig gestellte Leistungen Dritter, wie
Sichtbetonbauteile, Installationen,
Beschichtungen von Heizkörpern, Türen, Holzbauteile,
Treppen, Beläge etc.
sind vom Auftragnehmer gegen Beschädigung und
Verschmutzung wirksam zu
schützen. Verunreinigungen sind umgehend zu beseitigen.

Für den Bodeneinstand von nach dem Estrich
einzubauenden Zargen sind
Türöffnungen entsprechend auszusparen. Nach erfolgtem
Einbau der Zargen
ist der Estrich in diesem Bereich fachgerecht zu
schließen.

Aussparungen sind zu schalen.

Fertig gestellte Estrichflächen sind abzusperren, das
benötigte Absperrmaterial
hat der AN zu stellen.

Zementestriche, bei denen die Gefahr des Aufschüsselns
besteht, sind für
einen Zeitraum von mindestens 2 Wochen ab Verlegung
mit einer
Kunststofffolie abzudecken.

Die Estrichoberfläche muss nach Freigabe zur
Begehbarkeit so
widerstandsfähig sein, dass sie bis zur Verlegung des
Oberbodens die üblichen
Belastungen des Baubetriebs ohne Schaden aufnehmen
kann.

Fugen

Trennfugen, Bewegungsfugen und Anschlussfugen an
andere Bauteile sind von
Mörtelbrücken und Verunreinigungen, die die Funktion
der Fugen
beeinträchtigen, freizuhalten.

Notwendige Fugen sind nach einem vom AG beigestellten
Fugenplan
anzulegen. Die einzelnen Felder sind ohne
Arbeitsunterbrechung herzustellen.
Bewehrungen sind bei Bewegungsfugen zu unterbrechen.

Das Anlegen von Scheinfugen mittels Kellenschnitt zum
nachträglichen
Verharzen erfolgt nach Ermessen des AN und ist nicht
gesondert
ausgeschrieben.

Dämmungen

Randstreifen dürfen durch den AN nicht vor der
Verlegung der Bodenbeläge
entfernt werden.
Die Randstreifen werden von den AN für die
Bodenbelagarbeiten entfernt.

Erkennt der AN Umstände, die die Schalldämmung
beeinträchtigen können, hat
er die Bauleitung darüber zu informieren.

Metallteile wie Abläufe, Rohre, Standkonsolen,
Trennschienen u. dgl. dürfen
keine starre Verbindung mit dem Estrich besitzen; sie
sind mit Dämmstreifen zu
ummanteln und ggf. gegen chemische Einflüsse aus dem
Estrich zu schützen.

Dämmschichten sind an im Fußbodenaufbau befindlichen
Rohrleitungen
kantengerade zu verlegen. Eine akustische Entkopplung
ist zu garantieren.
Rohrbefestigungen dürfen keinen Schall auf die Decke
übertragen.

Bevor durch den Einbau des Estrichs die Dämmung
verdeckt wird, muss die
Leistung durch die Bauleitung abgenommen werden.

Heizestrich

Bewegungs- und Randfugen querende Leitungen sind in
Hülsen zu führen.

Der Auftragnehmer hat der Bauleitung seine Freigabe
zum Aufheizen unaufgefordert mitzuteilen.

Vor dem Einbringen des Estrichs ist zu prüfen, dass
vom Verleger der Fußbodenheizung je 200 m²
Fläche mindestens drei Messstellen ausgewiesen sind,
an denen später problemlos ohne Gefahr der
Beschädigung von Rohren die Probeentnahme zur Messung
der Restfeuchte möglich ist. Um den
Messpunkt darf sich im Abstand von 10cm (Radius 20cm)
kein Heizungsrohr befinden.

Der Einbau der Trittschalldämmung, sowie die Verlegung
der Heizschlangen erfolgt durch den
beauftragten Heizungsbauer.

Reparaturarbeiten, Sanierungsarbeiten

Verfahrensbedingte Vermischungen und Abfall von
Strahlarbeiten sind vom
Auftragnehmer zu beseitigen und zu entsorgen. Dabei
sind
Strahlmittelrückstände auch aus dem umliegenden
Verkehrsraum, aus Poren,
Fugen u. dgl. und von den Gerüstböden zu entfernen.

Nebenleistungen

Ergänzend zur DIN 18350 Abschnitt 4.1 gelten folgende
Leistungen als
Nebenleistungen:

Übertragung von Höhenpunkten (Meterrisse) zur
Einbaustelle.

Aufenthalts- und Lagerräume, soweit erforderlch, für
die eigenen Leistungen
außerhalb des Gebäudes.

Prüfung der Vorleistung der Vorgewerke.

Nicht geschützte Installationsleitungen H/L/S/Elt,
sowie alle anderen Bauteile
sind unverzüglich nach Ausführung von Mörtelspritzern
zu reinigen.

Überschüssige, nicht verbrauchte Sande und
Restmaterialien sind
vollumfänglich und ohne Aufforderung durch die
Bauleitung vom
AN von der Baustelle zu entfernen und fachgerecht zu
entsorgen.

Blend- und Türrahmen sind vor Beschädigungen durch
schlagende
Schlauchleitungen zu schützen

*Hinweis*
Die Arbeiten finden in den Geschossen UG, EG und OG
statt. Bis
auf einen Technikraum im UG und einen im OG, erhalten
sämtliche Räume den hier ausgeschriebenen Heizestrich.
Die Arbeiten müssen in Abstimmung mit dem
Heizungsbauer in 2
Arbeitschritten ausgeführt werden:
Arbeitseinsatz 1: Auslegung der Dämmung
Arbeitseinsatz 2: Estricheinbau nach bauseitig
erfolgter
Verlegung TSD-Systemplatten und der der Heizleitungen.

*Hinweis*
Planunterlagen zur Angebotserstellung:

473 401a-09_Grundriss UG
473 401b-09_Grundriss UG
473 402a-06_Grundriss EG
473 402b-06_Grundriss EG
473 452_06_Schnitt C

### Titel 01 Zementestrich 40mm als Verbundestrich UG

**01.1 Bodenflächen reinigen**
Bodenflächen reinigen und
Absaugen
Menge: 1000,000 m²

**01.2 Untergrundvorbereitung, Kugelstrahlen**
Untergrund im Untergeschoss mit einer Kugelstrahlanlage
bearbeiten. Anfallenden Schutt entsorgen.
Die Abrechnung erfolgt pro durchgeführten Arbeitsgang.
Untergrundvorbereitung : Kugelstrahlen
Betongüte : C 25/30
Lage der Flächen : waagerecht
Menge: 1000,000 m²

**01.3 Haftbrücke, mineralisch, Zementestrich**
Haftbrücke mineralisch, auf gereinigten, vorbereiteten
Untergrund.
Estrich : Zementestrich
Untergrund : Beton
Haftbrücke : mineralisch

Angebotenes Fabrikat:

-------------------------------------------

(vom Bieter zwingend anzugeben)
Menge: 1000,000 m²

**01.4 Ausbildung von Trennfugen an Türdurchgängen**
Menge: 50,000 m

**01.5 Randstreifen Mindestbreite 10mm**
Verlegung eines mind.10mm breiten, hoch
hitzebeständigen
Randstreifens aus Mineralwolle, Rippenpappe oder
gleichwertig
(über 230 °C) entlang aller aufrechten
Bauteile,Bauteilfugen
etc., Übergang von unterschiedlichen Bodenbelägen
abstellen.
Menge: 3000,000 m

**01.6 Zulage für Einfassung von Betonstützen**
Zulage für das Verlegen von Randdämmstreifen um
Raumstützen L300mm x B 300mm
Menge: 18,000 St

**01.7 Zementestrich CT 35, 40 mm als Verbund**
Zementestrich (CT) als Verbundestrich, auf bauseitiger
Betonrohdecke

CT-F3-S60 H40.
Bauart: A
Festigkeitsklasse: C 35
Biegezugfestigkeit: F 3
Estrichdicke: 40 mm
Bewehrung: Kunststofffasern
Oberfläche: glatt abgerieben
Ebenheit: DIN 18202 Tab. 3 Zeile 3

UG alle Bauteile
Menge: 1000,000 m²

**01.8 Abbindebeschleuniger als Zulage, 14 Tage**
Zulage für dedas beimischen eines
Abbindebeschleunigers, zur
Erreichung der Verlegereife des Estrichs nach 14
Tagen. Es
dürfen nur Erzeugnisse ohne rückfeuchtende
Eigenschaften
angeboten werden.
Estrichstärke bis max. 90mm
Menge: 1000,000 m²

**01.9 Zulage bis 10 mm Mehrdicke Zementestrich**
Zulage bis 10 mm Mehrdicke Zementestrich zur
Vorposition
Menge: 330,000 m²

**01.10 Ausbildung von Trennfuge**
Anlegen und ausführen einer Trennfuge im
Schwellenbereich der Raumtüren und gem. Notwendigkeit
inkl.
Einlage eines Trennsstreifens aus Mineralwolle
Trennfugenbreite ca. 8mm-10mm
Fugentiefe über die gesamte Aufbauhöhe des
Estrichbelags
Menge: 54,000 m

**01.11 Trennfuge nach Vorgabe**
Bewegungsfuge in Verbundestrich in der Bodenfläche als
Feldbegrenzung
Alu-Fugenprofil mit Dämmstreifen und Ausstellfuß
Fugenbreite: bis 10 mm
Profilhöhe: bis 75 mm

Estrichfuge fluchtgerecht und rechtwinklig zu Wänden
nach
Vorgabe in Einzellängen von 2 m bis 5 m anlegen.
Menge: 52,000 m

**01.12 Ausbildung/ Übernahme der Gebäudetrennfugen**
Einbau eines geeigneten Gebäuderennfugenprofils

Material: Aluminium-Trägerprofil, mit
Alu-Befestigungswinkel
(gelocht)

Elastische Einlage abriebfest, witterungsbeständig,
temperaturbeständig (-30°C bis +120°C), weitgehend
öl-, säure-
und bitumenbeständig
Fugenbreite: max. 35 mm
Fugenbewegung: 14 mm (±7 mm)
Profilhöhe: 40-50 mm
Farbe der Einlage: schwarz

Leitfabrikan: Migutec Bodenprofil FV 41
oder gleichwertig

Angebotenes Fabrikat (gewähltes Profil):

-------------------------------------------

(vom Bieter zwingend anzugeben)

Gebäudetrennfugen befinden sich in den Durchgangs- und
Türbereichen zwischen den einzelnen Bauteilen:

BT-B und Durchgang zu BT A1
Zwischen Achse B´ und C u. wischen Achse E und F

BT A1- BT A2
Zwischen Achse M und N

BT A2 und Durchgang zu BT F
Zwischen Achse T´und V u. zwischen Achse X und X´

BT F und Durchgang zu BT E
Zwischen Achse 3 und 2 (2Stk)

BT E und  BT D2
Zwischen Achse T und U

BT D2 und D1
Zwischen Achse M und N

BT D1 und C
Zwischen Achse F und G

BT C und Durchgang zu BT B
Zwischen Achse 2 und 3 (2Stk)
Menge: 15,000 m

**01.13 Risse im Estrich schließen**
Risse im Estrich mittels Winkelschleifer aufweiten und
mit
Epoxidharz ausgießen. Quer zur Rissbildung
Estrichklammern
aus Edelstahl nach Angabe des Herstellers einbauen und
mit
Epoxidharz vergießen und kraftschlüssig verbinden,
abschließend mit Quarzsand abstreuen.

Hinweis:
Diese Arbeiten erfolgen ca. 8 Wochen nach abschluss der
Hauptarbeiten. Gesonderte Anfahrten sind mit in
Position
einzukalkulieren und werden nicht gesondert abgerechnet
Menge: 150,000 m

**01.14 Zulage Anarbeitung Estrich an Fugenprofil**
Menge: 15,000 St

**01.15 Einbau bauseitiger Bodenabläufe als Zulage**
Zulage zu Hauptposition für den Einbau bauseitig
gelieferter
Bodenabläufe DN 100

Einbau hat inkl. Herstellung eines umliegenden
leichten Gefälles
zu erfolgen.

Gefälleherstellung ist Bestandteil dieser Position und
wird nicht
gesondert vergütet

Einbauort: UG BT A1, BT A2 und BT F
Menge: 7,000 Stk

**01.16 Abschlusswinkel aus Stahl an Schachtrand und Treppenabgang**
Lieferung und fachgerechter Einbau eines
Abschlusswinkels
aus Flachstahl 5mm mit äußererSchenkellänge ca. L 80mm
x H
40mmm, zur seitlichen Begrenzung und Fassung der
Estrichfläche an Schachtkanten und Treppenabgängen.

Bohrabstand zur Schachtkante min 50 mm

Winkel sind über Eck, bündig mit der Schachtwand zu
setzen.
Alle Ecken sind auf Gehrung zu schneiden

Winkel sind höhengerecht auszurichten und fachgerecht
zu
verankern

Preis einschließlich aller Nebenleistungen, wie
Zuschneiden,
Bohren und Dübeln

Der Einbau hat vor dem Einbau von dem Estrich zu
erfolgen.
Menge: 15,000 m

### Titel 02 Heizestrich EG

*Hinweis*
Im EG der Gebäudeteile A1 und A2 wird in Teilbereichen
eine
Fußbodenheizung installiert.

Die folgenden Positionen umfassen die
Verlegung von Trittschall- und Wärmedämmung, sowie
die Verlegung eines Heizestrichs

Geforderte Druckfestigkeit: min. 3 KN/m2

Die Verlegearbeiten erfolgen in 2 Teilabschnitten mit
einer
Unterbrechung:

1. Teilabschnitt: Verlegung Trittschall und
Wärmedämmung
2. Teilabschnitt: Estricheinbringung nach Verlegung der
Bodenheizung

Die Teilabschnitte können zeitlich um ca. 2 Wochen
auseinander liegen

Die für den Heizestrich erforderlichen Zusatzmittel
sind
einzukalkulieren.

**02.1 Bodenflächen reinigen**
Bodenflächen reinigen und
Absaugen
Menge: 190,000 m²

**02.2 Trittschalldämmung, EPS 40-3 mm, WLG 035, Heizestrich**
Polystyrol-Hartschaumplatten als Trittschalldämmung,
mit
mehrschichtiger Reflexionsfolie kaschiert, geeignet für
Aufnahme einer Fußbodenheizung.
Dämmung :  EPS
Anwendungsgebiet : DES
Schalltechn. Eigenschaft : sm
WLG :  035
Baustoffklasse : B1
Brandverhalten
DIN EN 1350:  1E
Plattendicke :  40 mm
Zusammendrückbarkeit (CP) :3 mm
Druckfestigkeit: >/= 150kPa

Hersteller / Produkt:
gewählt:

 '  .'
(vom Bieter anzugeben)

Ort EG BT A1 und A2
Menge: 190,000 m²

**02.3 Trittschalldämmung, EPS, WLG 035, 30-3 mm**
Polystyrol-Hartschaumplatten als Trittschalldämmung,
mit
mehrschichtiger Reflexionsfolie kaschiert, geeignet für
Aufnahme einer Fußbodenheizung.
Dämmung :  EPS
Anwendungsgebiet : DES
Schalltechn. Eigenschaft : sm
WLG :  035
Baustoffklasse : B1
Brandverhalten
DIN EN 1350:  1E
Plattendicke :  30 mm
Zusammendrückbarkeit (CP) :3 mm
Druckfestigkeit: >/= 150kPa

Hersteller / Produkt:
gewählt:

 '  .'
(vom Bieter anzugeben)

Ort EG BT A1 und A2
Menge: 190,000 m²

**02.4 Messpunkt-Markierung**
Messpunkt-Markierung zur Kennzeichnung der Stelle für
die
Restfeuchtemessung zur  Verhinderung von Beschädigungen
an Heizrohren bei Fußbodenheizung

Material: Polyethylen
Länge: 180 mm, mit Stabilisator
Mit Anzeige bzw. Einrichtung der CM-Messtelle,
in die oberste Lage der Dämmschicht stecken und mit dem
vorher abgetrennten Stabilisator fixieren.
Menge: 10,000 St

**02.5 EG Heizestrich CT 35, schwimmend, F5, 75 mm, bew.**
Zementestrich (CT) als schwimmender Estrich, auf
bauseitigem
Fussbodenheizungssystem, für Fliesenbelag, d >= 10 mm
Bewehrung mit Kunststofffasern.

Bauart: A
Festigkeitsklasse: C 35
Biegezugfestigkeit: 5,0 N/mm2
Estrichdicke: 75 mm bei 5cm Deckung über Heizschleife
Überdeckung Heizelemente: 50 mm
Bewehrung: Kunststofffasern
Oberfläche: glatt abgerieben
Ebenheit:  DIN 18202 Tab. 3 Zeile 3

Bauteil A1: Alle Gemeinschaftsräume
Bauteil A2: Alle Sozialarbeiter-/Hausmeisterbüros
Menge: 190,000 m²

**02.6 Mehr- / Minderstärken 5mm, CT- C 35 F5**
Mehr- oder Minderdicke des o.g. Estrichs, je 5 mm
Dicke.
Ausführung nach besonderer Anordnung des AG.
Wird bei Erfordernis als Minderpreis abgezogen.
Menge: 50,000 m²

**02.7 Mehr- / Minderstärken 10mm, CT- C 35 F5**
Leistung wie in Pos 02.1 beschrieben jedoch
Mehr- oder Minderdicke des o.g. Estrichs, je 10 mm
Dicke.
Menge: 50,000 m²

**02.8 Bewegungsfuge, PE-Streifen und Stahlprofil, in Estrich**
Bewegungsfuge in schwimmenden Estrich im Türbereich und
der Bodenfläche als Feldbegrenzung und zur Trennung bei
wechselnden Belägen, speziell für die Rohrdurchführung
bei
Heizestrich geeignet.
Fugenprofil aus Alu(Stärke min 2mm) mit
PE-Dämmstreifen und
Syroporfuß
Fugenbreite: bis 10 mm
Profilhöhe: ca. 85 mm
Menge: 24,000 m

**02.9 Scheinfuge schneiden und füllen**
Bewegungsfugen müssen berücksichtigt werden
8m und das gesamte Feld nicht eine Größe von 60m²
überschreiten. Ist der Estrich beheizt müssen die
Felder deutlich
kleiner sein und zwar sollte die Seitenlänge nicht
mehr als 6,5 m
betragen und das Feld maximal 40m² groß sein

Scheinfuge in frischen Estrich schneiden und nach
Belegreife
des Estrichs nachschneiden, Armierungsstähle einlegen
mit
Fugendichtmasse aus Kunstharz kraftschlüssig füllen.

Fugentiefe: 1/3 der Estrichdicke
Fugenbreite: 5 mm
Dicke Estrich: bis 75 mm
Menge: 30,000 m

**02.10 Trennfuge im Türbereich**
Bewegungsfuge in schwimmenden Estrich im Türbereich
als
Feldbegrenzung und zur Trennung bei wechselnden
Belägen,
speziell für die Rohrdurchführung bei Heizestrich
geeignet.
Alu-Fugenprofil mit Dämmstreifen und Austellfuß
Fugenbreite: bis 10 mm
Profilhöhe: bis 75 mm
Menge: 8,000 m

**02.11 Randdämmstreifen**
PE-Randdämmstreifen, 8 mm stark, 150 mm hoch beim
Anschluss an aufgehende Bauteile als Entkopplung.
Menge: 400,000 m

**02.12 PE-Folie**
Bauseitig verlegte Dämmplatten mit FB-Heizleitungen
oberseitig
mit PE-Folie abdecken, Stöße mind. 10 cm überlappend,
als
Trennlage für nachfolgenden Estricheinbau.
Menge: 190,000 m²

**02.13 Abbindebeschleuniger als Zulage, 14 Tage**
Zulage für das Beimischen eines Abbindebeschleunigers,
zur
Erreichung der Verlegereife des Estrichs nach 14
Tagen. Es
dürfen nur Erzeugnisse ohne rückfeuchtende
Eigenschaften
angeboten werden.
Estrichstärke bis max. 90mm
Menge: 190,000 m²

**02.14 Abbindebeschleuniger Estrichmehrstärke 10 mm**
Zulage zu dem in der Vorposition beschriebenen
Abbindebeschleuniger bei Estrichmehrstärken bis 10 mm.
Menge: 190,000 m²

**02.15 Gefälleestrich Bodenabläufe als Zulage**
Zulage zur Hauptposition für Ausbildung des
Estrichs mit Gefälle,einschl. Anarbeiten an
Bodenablauf,
Abmessungen ca. 1,20 x 1,20 m

WC-Räume Gruppe
Haustechnikraum EG
Küche
Lager
Spühlküche
Menge: 4,000 Stk

**02.16 Einbau bauseitiger Bodenabläufe als Zulage**
Zulage zu Hauptposition für den Einbau bauseitig
gelieferter
Bodenabläufe DN 100 inkl. Abdichtungsflansche

Einbauort: UG 001, EG 002, 003
Menge: 4,000 Stk

**02.17 Einbau bauseitig gelieferter Bodenabläufe als Zulage**
Zulage zur Vorposition für das fachgerechte Einbauen
bauseitig
gelieferter Bodenabläufe DN 100

Einbauort: EG BT A1
Menge: 4,000 Stk

### Titel 03 Stundenlohnarbeiten

**03.1 Stundensatz Vorarbeiter**
Stundenlohnverrechnungssatz einschl. aller Nebenkosten
für
unvorhergesehene Arbeiten, welche nicht in den
Positionen
erfasst sind. Ausführung nur auf Anweisung der
Bauleitung.
Berufsgruppe: Vorarbeiter
Menge: 10,000 h

**03.2 Stundensatz Fachwerker**
Stundenlohnverrechnungssatz einschl. aller Nebenkosten
für
unvorhergesehene Arbeiten, welche nicht in den
Positionen
erfasst sind. Ausführung nur auf Anweisung der
Bauleitung.
Berufsgruppe: Fachwerker
Menge: 10,000 h

**03.3 Stundensatz Helfer**
Stundenlohnverrechnungssatz einschl. aller Nebenkosten
für
unvorhergesehene Arbeiten, welche nicht in den
Positionen
erfasst sind. Ausführung nur auf Anweisung der
Bauleitung.
Berufsgruppe: Helfer
Menge: 10,000 h

USt %: 19,00
